# Betriebsdienst L-Str GB 2025ff
Angebotsaufforderung (GAEB DA XML 3.2, DA83)
Projekt: 923240
Währung: EUR
Vergabeart: Öffentliche Ausschreibung
Eröffnung: 22.10.2026 10:30:00
Ende der Zuschlagsfrist: 21.11.2026
Ausführungsbeginn: 09.11.2026
Ausführungsende: 08.01.2027
Auftraggeber: Niedersächsische Landesbehörde für, Straßenbau und Verkehr, Geschäftsbereich Lüneburg, NLSTBV-LG, Am Alten Eisenwerk 2d, 21339 Lüneburg, Am Alten Eisenwerk 2d, 21339 Lüneburg, DE, Telefon 04131/15-1200, Fax 04131/15-1203, E-Mail eVergabe-LG@nlstbv-lg.niedersachsen.de; DV-Nummer: 4-4171/31435-L
Erstellt mit: GXML Toolbox V3.3 R20230829, iTWO_64 V25.0.891, 06.10.2026

## 321218 26 50 Lichtraum und Totholz SM LG Land, 10.2026
Datum: 06.10.2026

### Abschnitt 01 SM LG Lichtraum, Totholz beseitigen, Land

#### Unterabschnitt 01.00 Baustelleneinrichtung

**01.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**01.00.0003 Verk.sich. kürzerer Dauer durchf. bew. Arbeitsst. bei Tageslicht*Anordnung n. Unt. Geb.ü.100b.200Eu.**
*** Pauschalposition
Verkehrssicherung an Arbeitsstellen von kürzerer Dauer
betriebsfertig aufbauen, vorhalten, warten, instand
setzen, betreiben und abbauen. Vorübergehende Verkehrssicherungsmaßnahmen durchführen.
Für bewegliche Arbeitsstelle.
Gesamtdauer der Verkehrsführung über 4,0 std bis 8,0 std.
Bei Tageslicht.
Verkehrsrechtliche Anordnung einholen und zugehörige Unterlagen erstellen. Erforderliche Ortsbesichtigungen zur Erstellung der Planunterlagen für die verkehrsrechtliche Anordnung durchführen.
Anfallende Gebühren für verkehrsrechtliche Anordnung
über 100,00 Euro bis 200,00 Euro.
Gilt für alle Leistungen folgender Abschnitte des
Leistungsverzeichnisses.
Menge: 1,000 Psch
Leistungsbereichkatalog: 105

#### Unterabschnitt 01.01 Lichtraum, Totholz beidseitig, Land

**01.01.0001 Totholz am Baum beseitigen, Schnittg. Verw.AN**
Totholz am Baum nach Unterlagen des AG beseitigen. Tote und gebrochene Äste ab 3 cm Durchmesser abschneiden, vorhandene Überwallungen erhalten. Abgerechnet wird nach Stück Baum.
Baumstandort = 1,00 m bis 10,0 m vom Fahrbahnrand
entfernt.
Baumhöhe über 20,00 m.
Kronendurchmesser über 15,00 m.
Schnittgut nach Wahl des AN verwerten.
Menge: 297,000 St
Leistungsbereichkatalog: 107

**01.01.0002 Lichtraumprofilschnitt durchführen, Schnittg. Verw.AN**
Lichtraumprofilschnitt nach ZTV Baumpflege 2017 durchführen. Äste erforderlichenfalls auf Zugast einkürzen oder auf Astring absägen.
Abgerechnet wird nach Stück Baum.
Höhe des lichten Raumes:
2,50 m über Geh u. Radwegen
4,50 m am Bankett
6,00 m Fahrbahnmitte
4,50 m über landwirtschaftlicher Fläche
Breite des seitlichen Sicherheitsraumes gemessen von
der Fahrbahnrandmarkierung = 1,00 bis 10,0 m.
Schnittgut nach Wahl des AN verwerten.
Menge: 326,000 St
Leistungsbereichkatalog: 107

**01.01.0003 Lichtraumprofilschnitt u. Totholz entfernen, Schnittg. Verw.AN**
Lichtraumprofilschnitt und Totholz nach ZTV Baumpflege 2017 durchführen. Äste erforderlichenfalls auf Zugast einkürzen oder auf Astring absägen. Tote und gebrochene Äste ab 3 cm Durchmesser abschneiden, vorhandene Überwallungen erhalten
Abgerechnet wird nach Stück Baum.
Höhe des lichten Raumes:
2,50 m über Geh u. Radwegen
4,50 m am Bankett
6,00 m Fahrbahnmitte
4,50 m über landwirtschaftlicher Fläche
Baumhöhe über 20,00 m.
Kronendurchmesser über 15,00 m.
Breite des seitlichen Sicherheitsraumes gemessen von
der Fahrbahnrandmarkierung = 1,00 bis 7,50 m.
Schnittgut nach Wahl des AN verwerten.
Menge: 14,000 St
- 1,076, Kostenträger: 1
- 1,077, Kostenträger: 2
- 1,077, Kostenträger: 5
- 1,077, Kostenträger: 4
- 1,077, Kostenträger: 6
- 1,077, Kostenträger: 3
- 1,077, Kostenträger: 7
- 1,077, Kostenträger: 8
- 1,077, Kostenträger: 9
- 1,077, Kostenträger: 10
- 1,077, Kostenträger: 11
- 1,077, Kostenträger: 12
Leistungsbereichkatalog: 107
